# LV - Vertico
Leistungsbeschreibung (GAEB 90, DA81)
Währung: EUR

## Leistungsverzeichnis

### 1 Vertico Fassadenelemente

*Hinweis*
VERTICO FASSADENKERAMIK

Ein Haus ist nur so gut wie seine Hülle. Eine mit VERTI
CO bekleidete Gebäudefassade kann bei fachgerechter Pla
nung, Ausführung und Instandhaltung eine Nutzungsdauer
über mehrere Jahrzehnte betragen:

» Wartungsarm
» Witterungsbeständig
» Keramisch
» Brandschutzklasse A1, nicht brennbar

Der VERTICO eignet sich zur kompletten Bekleidung eines
 Gebäudes - von der Fassade bis zum Dach - und als punk
tueller Akzent im Einklang mit anderen Materialien. Das
 überlappende Fassadenkleid sorgt neben einer optimalen
 Hinterlüftung für ein besonders schönes Lichtspiel. De
r Lichteinfall lässt die Schatten wandern und wandelt s
o im Verlauf des Tages die Fassadenoptik.

Unser Rohstoff: Ton. Das keramische Material erreicht i
m Laufe der Jahre eine lebendige Patina. .

VERTICO-CLIP, nur für J-Profil lieferbar.
Das patentierte VERTICO-Clipsystem ist für Holzunterkon
struktionen und für das exklusive VERTICO-Metallprofil
geeignet.

Vorteile des Metallprofils:
» Optimal angepasst an den VERTICO
» Weniger Arbeitsschritte bei der Montage nötig
» Langlebiges, witterungsbeständiges Material

VERTICO-Clip - ein neuartiges, nicht sichtbares Clipsys
tem entwickelt für eine einfache und sichere Montage de
r
VERTICO-Fassadenelemente.

 Vorteile unserers Clipsystems:
» Exakt angepasst an die Form des VERTICO
» Weniger Arbeitsschritte bei der Montage nötig
» Verbindet die Fassadenelemente sicher mit der Unterko
nstruktion
» Einzelne J-Elemente lassen sich ohne viel Aufwand aus
tauschen
» patentiert

#### 1.1 Fassadenarbeiten

##### 1.1.1 Allgemeine Angaben

*Hinweis*
Bauvorhaben:

Baustelle:

Bauherr:
Telefon:
Straße:
PLZ und Ort:

Planung:
Telefon:
Straße:
PLZ und Ort:

Bauleitung:
Telefon:
Straße:
PLZ und Ort:

Angebotsabgabe/ Submissionstermin :

Abgabeort:

Baubeginn:

Fertigstellung:

*Hinweis*
Übersicht der wichtigsten Vertragsbestandteile, DIN-Nor
men, Bestimmungen und Richtlinien in jeweils gültiger A
usgabe:

Alle von Materialien und Ausführungen berührten DIN- un
d EN-Vorschriften, behördlichen Erlasse, Arbeitsstätten
richtlinien und sonstigen Bestimmungen, Örtliche Baubes
timmungen / Landesbauordnung

Technische Vorbemerkungen zum Leistungsverzeichnis:
Planungs- bzw. Ausführungszeichnungen
Die Baubeschreibung
DIN 4102 - Brandverhalten von Baustoffen und Bauteilen
DIN 4108 - Wärmeschutz im Hochbau
DIN 4109 - Schallschutz im Hochbau
DIN 68800 - Holzschutz
DIN 18516-1 Außenwandbekleidung Hinterlüftet

Gebäudeenergiegesetz (GEG)
VOB/C DIN 18338 - Dachdeckungs- und Dachdichtungsarbeit
en
DIN EN 1304 - Tondachziegel; Produktanforderungen
DIN EN 1991 - Eurocode 1: Einwirkungen auf Tragwerke
DIN EN 1995 - Eurocode 5: Bemessung und Konstruktion vo
n Holzbauten

VOB - Teil A, Teil B und Teil C
Planungsgrundlagen Vertico GmbH

Fachregeln des Deutschen Dachdeckerhandwerks, herausgeg
eben vom Zentralverband des Deutschen Dachdeckerhandwer
ks, einschließlich aller darin enthaltenen Grundregeln,
 Fachregeln, Hinweisen, Merkblätter und Produktdatenblä
tter

Leitlinie des FVHF
Unfallverhütungsvorschriften der Berufsgenossenschaft
Statische Berechnungen

*Hinweis*
Garantie:
40 Jahre Vollgarantie ab Lieferdatum beginnend mit dem
Tag der Auslieferung. Weitere Angaben zur Garantie lieg
en beim Hersteller vor.

Hinweis zum anzubietenden Fassadenelement:
Zur Beurteilung der Gleichwertigkeit werden nicht nur d
ie technischen Eigenschaften und die Qualitätsmerkmale
der angebotenen Fassadenelemente, sondern auch deren op
tischen Eigenschaften und die Garantiebedingungen heran
gezogen.

* Schneidstaub auf Fassadenflächen ist zu vermeiden und
 unverzüglich rückstandslos zu entfernen
* Fassadenziegel sind auf ebenem und tragfähigem Unterg
rund zu lagern
* Arbeitsbedingte Verschmutzungen sind umgehgend zu lag
ern
* alle gem. Regelwerk zusätzlich erforderlichen Befesti
gungsmittel sind in die Einheitspreise einzukalkulieren
* die Einheitspreise umfassen die Lieferung sämtlicher
zur Leistungserbringung erforderlichen Materialien sowi
e deren fachgerechte Montage

#### 1.2 VERTICO - Fassadenelemente

##### 1.2.1 Vertico S-Profil

**1.2.1.1 Vertico S-Profil**
Fassadenbekleidung mit Vertico S-Profil liefern und ver
legen, inklusive fachgerechter Montage und Befestigung
( Höhenüberdeckung mindestens 80 mm beachten ).

Bedarf: 13,5 Stück pro m²
Masse: 235 mm x 400 mm x 13 mm
Materialstärke : 13 mm
Gewicht: ca. 2,6 kg
Lochung: 2 Stück pro Fassadenelement
Brandschutzklasse A1, nicht brennbar
Verlegeart 50/50 Verband

Befestigungsart: geschraubt
Befestigung mit: Schrauben: V4A 4,5 mm x 50 mm

Oberfläche:
(  ) #100 - Glatt
(  ) #200 - Leicht Geschält
(  ) #400 - Geschält
(  ) #500 - Gebürstet
(  ) Sonderoberfläche: _________

Farbe:
(  ) champagner
(  ) alaskaweiß
(  ) rauchgrau
(  ) arizona-red
(  ) canyon-red
(  ) braunrot
(  ) betongrau
(  ) carbo
(  ) Sonderfarbe : __________
Einheit: m²

**1.2.1.2 Unterkonstruktion Holz**
Traglattung Holz 40mm x 60 mm, Sortierklasse S10 liefer
n und verlegen, inklusive fachgerechter Befestigung und
 Montage
Einheit: m²

**1.2.1.3 Unterkonstruktion ALU Profil**
Vertico ALU-Profil T1 für S-Profil (horizontal) liefern
 und verlegen, inklusive fachgerechter Befestigung und
Montage
Einheit: m²

*Hinweis*
ALU Profil ist in  6000 mm Länge (Standard) erhältlich.

##### 1.2.2 Vertico L-Profil

**1.2.2.1 Vertico L-Profil**
Fassadenbekleidung mit Vertico L-Profil liefern und ver
legen, inklusive fachgerechter Montage und Befestigung.

Bedarf: ca. 10 Stück pro m²
Masse: 500 mm x 240 mm x 35 mm
Materialstärke : 8 mm
Gewicht: ca. 2,9 kg
Lochung: 6 Stück pro Fassadenelement
Brandschutzklasse A1, nicht brennbar
Verlegeart: __________

Befestigungsart: geschraubt
Befestigung mit:
(  ) bei Traglattung aus Holz: Schrauben V4A 4,5 mm x 5
0 mm
(  ) bei Verwendung von ALU-Profilen V4A 4,8 mm x 32 mm

Oberfläche:
(  ) #100 - Glatt
(  ) #200 - Leicht Geschält
(  ) #400 - Geschält
(  ) #500 - Gebürstet
(  ) Sonderoberfläche : ________

Farbe:
(  ) champagner
(  ) alaskaweiß
(  ) rauchgrau
(  ) arizona-red
(  ) canyon-red
(  ) braunrot
(  ) betongrau
(  ) carbo
(  ) Sonderfarbe : __________
Einheit: m²

**1.2.2.2 Unterkonstruktion Holz**
Traglattung Holz 40 mm x 60 mm, Sortierklasse S10 liefe
rn und verlegen, inklusive fachgerechter Befestigung un
d Montage.
Einheit: m²

**1.2.2.3 Unterkonstruktion ALU Profil**
Vertico ALU-Profil T2 für L-Profil (horizontal) liefern
 und verlegen, inklusive fachgerechter Befestigung und
Montage
Einheit: m²

*Hinweis*
ALU Profil ist in 6000 mm Länge (Standard) erhältlich.

##### 1.2.3 Vertico J-Profil

**1.2.3.1 Vertico J-Profil**
Fassadenbekleidung mit Vertico J-Profil liefern und ver
legen, inklusive fachgerechter Montage und Befestigung.

Bedarf:  ca.10 Stück pro m²
Masse: 500 mm x 240 mm x 35 mm
Materialstärke : 8 mm
Gewicht: ca. 3,5 kg
Lochung: 6 Stück pro Fassadenelement
Brandschutzklasse A1, nicht brennbar
Verlegeart: _____

Befestigungsart:
(  ) geklammert mit  VERTICO - CLIP aus Edelstahl V4A -
 mindestens 2 pro Element (mehr nach statischen Erforde
rnissen)
(  ) geschraubt auf Holz mit Schrauben V4A 4,5 mm x 50
mm
(  ) geschraubt auf ALU-Profilen mit V4A 4,8 mm x 32 mm

Oberfläche:
(  ) #100 - Glatt
(  ) #200 - Leicht Geschält
(  ) #400 - Geschält
(  ) #500 - Gebürstet

Farbe:
(  ) champagner
(  ) alaskaweiß
(  ) rauchgrau
(  ) arizona-red
(  ) canyon-red
(  ) braunrot
(  ) betongrau
(  ) carbo(  )
Sonderfarbe : __________
Einheit: m²

**1.2.3.2 Unterkonstruktion Holz**
Traglattung Holz 40mm x 60 mm, Sortierklasse S10 liefer
n und verlegen, inklusive fachgerechter Befestigung und
 Montage
Einheit: m²

**1.2.3.3 Unterkonstruktion ALU Profil**
Vertico ALU-Profil T2 für J-Profil (horizontal) liefern
 und verlegen, inklusive fachgerechter Befestigung und
Montage
Einheit: m²

*Hinweis*
ALU Profil ist in  6000 mm Länge (Standard) erhältlich.

##### 1.2.4 Vertico R-Profil

**1.2.4.1 Vertico R-Profil**
Fassadenbekleidung mit Vertico R-Profil liefern und ver
legen, inklusive fachgerechter Montage und Befestigung.

Bedarf:  ca.15 Stück pro m²
Masse: 235 mm x 400 mm x 13 mm
Materialstärke : 13 mm (ohne Nase)
Gewicht: ca. 2,3 kg
Lochung: 2 Stück pro Fassadenelement
Brandschutzklasse A1, nicht brennbar
Verlegeart: _____

Befestigungsart:
(  ) geschraubt auf Holz mit Schrauben V4A 4,5 mm x 50
mm
(  ) geschraubt auf ALU-Profilen mit V4A 4,8 mm x 32 mm

Oberfläche:
(  ) #100 - Glatt
(  ) #200 - Leicht Geschält
(  ) #400 - Geschält
(  ) #500 - Gebürstet

Farbe:
(  ) champagner
(  ) alaskaweiß
(  ) rauchgrau
(  ) arizona-red
(  ) canyon-red
(  ) braunrot
(  ) betongrau
(  ) carbo(  )
Sonderfarbe : __________
Einheit: m²

**1.2.4.2 Unterkonstruktion Holz**
Traglattung Holz 40mm x 60 mm, Sortierklasse S10 liefer
n und verlegen, inklusive fachgerechter Befestigung und
 Montage
Einheit: m²

**1.2.4.3 ALU-Profillängen**
Vertico ALU-Profil T2 für R-Profil (horizontal) liefern
 und verlegen, inklusive fachgerechter Befestigung und
Montage
Einheit: xxxx

##### 1.2.5 Sonderelemente

**1.2.5.1 Sonderelemente für die Fassade**
Einheit: xxxx

**1.2.5.2 VERTICO LED Profil**
VERTICO LED Profil liefern und verlegen, inklusive fach
gerechter Montage und Befestigung. LED Streifen sind ba
useitig zu stellen.
Einheit: Stüc

**1.2.5.3 VERTICO Innenecke**
VERTICO Innenecke liefern und verlegen, inklusive fachg
erechter Montage und Befestigung.

Schenkellänge (mm): '.........'
Winkel (Grad): '.........'
Material: Ton
Hersteller: VERTICO GmbH

Befestigungsart: ................... (geklammert oder g
eschraubt)

Oberfläche:
(  ) #100 - Glatt
(  ) #200 - Leicht Geschält
(  ) #400 - Geschält
(  ) #500 - Gebürstet
(  ) Sonderoberfläche: _________

Farbe:
(  ) champagner
(  ) alaskaweiß
(  ) rauchgrau
(  ) arizona-red
(  ) canyon-red
(  ) braunrot
(  ) betongrau
(  ) carbo
(  ) Sonderfarbe : __________
Einheit: Stüc

**1.2.5.4 VERTICO Außenecke**
VERTICO Außenecke liefern und verlegen, inklusive fachg
erechter Montage und Befestigung.

Schenkellänge (mm): '.........'
Winkel (Grad): '.........'
Material: Ton
Hersteller: VERTICO GmbH

Befestigungsart: ................... (geklammert oder g
eschraubt)

Oberfläche:
(  ) #100 - Glatt
(  ) #200 - Leicht Geschält
(  ) #400 - Geschält
(  ) #500 - Gebürstet
(  ) Sonderoberfläche: ________

Farbe:
(  ) champagner
(  ) alaskaweiß
(  ) rauchgrau
(  ) arizona-red
(  ) canyon-red
(  ) braunrot
(  ) betongrau
(  ) carbo(  )
 Sonderfarbe : __________
Einheit: Stüc
